# Erweiterungsneubau Juri Gagarin Grundschule
Angebotsaufforderung (GAEB DA XML 3.2, DA83)
Projekt: JGG
Währung: EUR
Erstellt mit: GXML Toolbox V3.3 R20220330, ORCA AVA 25.0.4 - Starter Edition 25.00.04, 16.03.2026

## Angaben zum Bauvorhaben
Angaben zum Bauvorhaben

Die Gemeinde Groß Pankow (Prignitz)
Steindamm 21
16928 Groß Pankow (Prignitz)

plant

die Errichtung eines Erweiterungsbaus für die Juri Gagarin Grundschule
einschliesslich Sanierungsmaßnahmen im Bestandsgebäude.

Die Baumaßnahme erfolgt auf dem Schulgrundstück der Juri Gagarin Grundschule
Steindamm 2, 16928 Groß Pankow (Prignitz)

2. Angaben zu den Gebäuden
Die bestehende zweigeschossige Grundschule Juri Gagarin in Groß Pankow wird baulich mit einem Ergänzungsbau erweitert. Der zweigeschossige Erweiterungsbau schließt giebelseitig unmittelbar an das Bestandsgebäude an und nimmt dessen Baufluchten in Höhe und Breite auf.
Im Erdgeschoss erfolgt auf Grund der Geländelage die Anbindung höhenversetzt zum EG Bestand. Der Niveauausgleich von ca. 85 cm erfolgt über eine Treppenanlage im Neubau.
Im Schnittstellenbereich Neu / Alt werden in Verlängerung der Bestandsflure Öffnungen hergestellt bzw. bestehende im Bestand erweitert.

Mit dem geplanten Aufzug im Erweiterungsbau wird die barrierefreie Erschließung des Bestandsgebäudes im 1.OG umgesetzt. Gleichfalls wird der notwendige zweite Rettungsweg für die Bestandsschule mit der in der Schnittstelle positionierten neuen Treppenanlage geschaffen.

Bei dem Bestandgebäude handelt es sich um ein massives Gebäude welches schon mehrere Bauphasen durchlebt hat. Es gibt die Information, dass auf dem Grundstück ehemals ein Sägewerk existierte, dessen Baulichkeit zu einer Schule umgebaut und später durch den Altbau ersetzt wurde.

Der Bestand weist Defizite in technischer Ausstattung auf. Es ist beabsichtigt, im Zuge der Erweiterungsmaßnahme diesbezügliche Nachrüstungen im Bestandsgebäude vorzunehmen. Desweiteren werden im Bestand kleinere bauliche Eingriffe vorgenommen, die jeweils auf die Ferienzeit begrenzt werden sollen.

Im teilunterkellerten Bestandsgebäude wird ein ELT-Anschlussraum nachgerüstet.

Der Altbau wurde mittels Streifenfundamenten gegründet. Im Anbaubereich wurden zur Konkretisierung bereits Fundamenterkundungen durchgeführt. Die daraus gewonnenen Erkenntnisse sind Inhalt der Leistungsbeschreibung / Positionen.

2016 / 2017 wurde im Bestandsgebäude eine Gastherme (Wärmeversorgung) neu installiert. 2004 / 2005 wurden das Dach, die Fassade und die Toilettenanlagen saniert.

Die geplante Baumaßnahme wird bei laufendem Schulbetrieb in 2 Bauabschnitten umgesetzt.

1. BA: Hauptmaßnahme
 - Baustelleneinrichtung
 - Neuinstallation einer Gasbrennwerttherme im Bestand
 - Neuinstallation- / Erweiterung Grundleitungen / Regenentwässerung
 - Erweiterungsbau einschl. bauliche Eingriffe im Bestand im Zuge der Gründungsarbeiten
 - Bauliche Eingriffe im Bestandsgebäude, welche jeweils bezogen auf die Ferienzeit umzusetzen sind.

2. BA:
 - Teilsanierung hinsichtlich brandschutztechnischer Belange und technische Ertüchtigung des Bestandsgebäudes nach Umzug in den Erweiterungsneubau.
 - Außenanlagen

3. Zufahrt und Anlieferung

Alle erforderlichen Anlieferungen sind mit der örtlichen Bauleitung abzustimmen.
Es dürfen nur die abgestimmten und von der örtlichen Bauleitung genehmigten Zufahrten bzw. Wege benutzt werden.
Direkt neben der Baustellenzufahrt befindet sich eine Bushaltestelle!!

Die Lieferfahrzeuge sind umgehend zu entladen und müssen das Gelände
unmittelbar nach dem Entladevorgang verlassen. Da die Baustelleneinrichtungsfläche im unmittelbaren Schulgelände begrenzt ist, dürfen keinerlei LKW oder Privatfahrzeuge auf dem Gelände abgestellt werden. Die AG Bauleitung wird unberechtigt abgestellte Fahrzeuge umgehend kostenpflichtig von dem Gelände entfernen lassen.

Auf dem gesamten Gelände gilt grundsätzlich die Straßenverkehrsordnung.
Die Höchstgeschwindigkeit ist auf Schrittgeschwindigkeit beschränkt.

Die Verkehrssicherungspflicht im Baustellenbereich und auf dem Gelände ist Aufgabe des Auftragnehmers. Die vom Auftragnehmer verschmutzten Straßenflächen sind täglich zu reinigen. Dies beinhaltet sowohl die internen Erschließungswege auf dem Gelände, als auch sämtliche öffentlichen Anlieferungs- und Zufahrtstraßen.

Es wird ausdrücklich darauf hingewiesen, dass sich die Baustelle auf
einem Schulgelände befindet. Die Arbeiten werden während des laufenden Schubetriebes ausgeführt. Sämtliche Arbeiten und der dazu erforderliche Anlieferungsverkehr sind mit entsprechende Sorgfalt und Umsicht auszuführen, so das eine Beeinträchtigung und Gefährdung ausgeschlossen wird. Alle beauftragten Firmen haben Ihre Mitarbeiter, Nachunternehmer, Lieferanten etc.nachweislich über diese besondere Baustellensituation zu informieren. Die Nachweise sind dem Bauherrn auf Nachfrage vorzulegen.

4. Baustelleneinrichtung
Der Auftragnehmer hat unmittelbar nach Auftragserteilung die von ihm beanspruchte Baustelleneinrichtungsfläche in einem Baustelleneinrichtungsplan einzutragen und
der Bauleitung zur Genehmigung vorzulegen.
Da die zur Verfügung stehende Fläche der Baustelleneinrichtung knapp bemessen ist,
dürfen als Aufenthalts- und Lagercontainer sowie sonstige Container für die
Baustelleneinrichtung der Firmen ausschließlich stapelbare Metallcontainer verwendet werden.

Die Anzahl der Aufenthalts- und Lagercontainer ist auf das erforderliche Minimum zu beschränken. Bauwagen sind nicht zulässig. Bei Aufstellung mehrerer Container sind
diese 2-lagig zu stapeln und mit Laufstegen / Treppen zu versehen.

Alle zum Aufstellen der Container notwendigen Nebenleistungen und Materialien sind vom AN zu erbringen und kostenmäßig zu tragen. Der Aufstellort für die Container und die erforderlichen Materiallagerplätze sind mit der örtlichen Bauleitung abzustimmen.
Nicht von der Bauleitung genehmigte Materiallagerplätze sind auf Forderung der Bauleitung unverzüglich zu beräumen. Sollte einer derartigen Aufforderung nicht unverzüglich nachgekommen werden, so wird der nicht genehmigte Baustelleneinrichtungsplatz zu Lasten des AN kostenpflichtig geräumt.

Die Beheizung der Container mit Holz, Kohle oder Öl ist nicht zulässig. Elektrische Beheizung ist nur über eine separate Zählereinrichtung möglich.
Durch den Baufortschritt bedingte Umräumarbeiten auf dem Baustelleneinrichtungsplatz bzw. in den einzelnen Bauabschnitten sind auf Weisung der örtlichen Bauleitung durchzuführen.

Die Zufahrt zur Fläche der Baustelleneinrichtung ist nur über die von
der Bauleitung genehmigten Wege sowie durch die im Bauzaun vorhandenen Tore zulässig. Ein Öffnen der Bauzäune ist untersagt. Entstehende Kosten für Instandsetzungsarbeiten des Bauzaunes aufgrund unzulässiger Bauzaunöffnungen gehen zu Lasten des AN und werden von der Schlussrechnung zum Abzug gebracht.

Jeder AN hat den Bereich seiner Baustelleneinrichtung in sauberem Zustand zu halten.
Die Flächen sind - falls erforderlich - täglich zu reinigen. Alle Auftragnehmer haben alle bei ihren Arbeiten anfallenden Verunreinigungen sowie allen Schutt und Müll, alles Verpackungsmaterial usw. unmittelbar abzufahren.

Lagerräume oder Umkleideräume werden im Bau selbst nicht zur Verfügung gestellt. Keinesfalls dürfen bereits fertig gestellte oder leere Räume benutzt werden.
In Ausnahmefällen kann eine zeitlich begrenzte Lagerfläche im Bau zur Verfügung gestellt werden. Eine Abstimmung und die Genehmigung durch die örtliche Bauleitung sind dafür zwingend erforderlich.

Alle Auftragnehmer haben für den Transport ihrer Materialien, Werkzeuge usw. selbst zu sorgen. Bauseits werden, wenn nicht besonders beschrieben, keinerlei Gerüste, Hebewerkzeuge, Kräne (stationär oder mobil), einschl. deren Aufstellfläche o.ä. zur Verfügung gestellt.

Im Baustellenbereich wurde der Baumbestand bereits weitestgehend reduziert.

Im unmittelbaren Bereich von noch bestehenden Baumstämme (Radius Baumkrone + 1,50m ) ist eine Lagerung von Materialien nicht zulässig.

Dem AN ist es untersagt, Firmenschilder oder sonstige Werbung auf der Baustelle anzubringen.

Die Aufstellung eines Bauschildes erfolgt in Eigenregie durch den Bauherrn.

Der dem Leistungsverzeichnis beigefügte Baustelleneinrichtungsplan ist den zuständigen Behörden im Vorfeld der Maßnahme übersandt worden. Die abschließende Abstimmung und die Einholung der Genehmigungen zur Nutzung des öffentlichen Straßenlandes und der ggf. erforderlichen Überbauung von Versorgungsleitungen liegt jedoch im Zuständigkeitsbereich des Auftragnehmers.

Die beigefügten Baustelleneinrichtungspläne / Konzepte zur Verkehrssicherung dienen lediglich als Konzept und als Kalkulationsgrundlage. Spätestens 2 Wochen nach Beauftragung ist vom Auftragnehmer ein Baustelleneinrichtungsplan / Verkehrssicherungskonzept unter Berücksichtigung der Belange der durch den AN Bauhaupt durchzuführenden Arbeiten vorzulegen und mit der örtlichen Bauleitung abzustimmen. Die Angaben in den technischen Vorbemerkungen zur Baustelleneinrichtung sind zu beachten. Sämtliche Kosten für die Baustelleneinrichtung sind soweit nicht im Titel Baustelleneinrichtung aufgeführt in die Einheitspreise einzukalkulieren und werden nicht gesondert vergütet.

5. Baustrom / Bauwasser
Die Herrichtung des Baustromanschlusses einschliesslich der Aufstellung der Baustromverteiler und die Herrichtung des Bauwasseranschlusses einschliesslich der Entnahmestelle erfolgt durch den AG.

Eine Umlage der Medienverbräuche Bauwasser / Baustrom wird von Baherrenseite nicht
erhoben.

6. Arbeitssicherheit, Bauleitung, Baubesprechungen
Jeder Auftragnehmer hat geeignete Fachkräfte und Arbeitssicherheit spätestens 14 Tage nach der schriftlichen Auftragserteilung unaufgefordert zu benennen, die auch der zuständigen Berufsgenossenschaft mit voller Anschrift mitzuteilen sind. Kopien der Mitteilung sind der Bauleitung unaufgefordert spätestens 14 Tage nach der schriftlicher Auftragserteilung zu übergeben.

Der Auftragnehmer oder ein von ihm bestellter Vertreter muss auf der Baustelle anwesend
oder stets kurzfristig erreichbar sein. Der Auftragnehmer oder seine Vertreter haben an anfallenden  Baubesprechungen. teilzunehmen, zu denen der Auftraggeber oder die Bauleitung einlädt. Es finden wöchentliche Baubesprechungen zwischen den am Bau Beteiligten statt.

Alle Auftragnehmer müssen zu diesen Baubesprechungen einen kompetenten Partner entsenden. Die örtliche Bauleitung erstellt jeweils über die Baubesprechungen ein Protokoll, das 48 Stunden später in der Bauleitung ausliegt bzw. an den Auftagnehmer digital übermittelt wird.

## Bautechnische Beschreibung
Bei dem geplanten Bauvorhaben handelt es sich um die Errichtung eines Erweiterungsbaus für die ortsansässige Grundschule Juri Gagarin (Schule mit Hortbereich) einschliesslich Umbau- / Ertüchtigungsmaßnahmen im Bestandsgebäude.

1. Konstruktion

Die Gebäudeabmessung des zweigeschossigen nicht unterkellerten und weitestgehend als Massivbau konzipierten Erweiterungsneubaus beträgt b/l/h ca. 19 / 40 / 7.41 (OK Traufe) / 9,81 (OK First) m. Der Neubau schließt unmittelbar an den Bestand an.
Im Erdgeschoss setzt sich der Neubau durch eine überdachte, tiefliegende Hofterrasse vom Bestandsgebäude ab. Zweiseitig wird die Terrasse von Rundbögen eingefasst.

Die Konstruktion gründet auf einer Bodenplatte / Fundamenten. Die Bodenplatte wird mit h= 30 cm ausgeführt. Im Bereich der überdachten Hofterrasse wird die Bodenplatte ausgespart und der Belag als Pflasterfläche hergestellt. Durch den veränderlichen Höhenverlauf des Geländes werden hier die Frostschürzen abgetreppt ausgeführt.

Die Geschossdecke wird in Stahlbeton (h=28cm), eine Zwischendecke in 22 cm  ausgeführt..

Weitestgehende Ausführung der tragenden Stahlbetonwände, Stützen- und Deckenkonstruktionen in Ortbetonbauweise, in der Regel in Beton C 25/30, Aufzug in Beton C 30/37wu (Expo.-klassen gem. Statik) in unterschiedlicher Dimensionierung.

Die Einrichtung einer BII-Baustelle ist erforderlich!

Die hieraus entstehenden Kosten sind in die Einheitspreise einzukalkulieren.

2. Gründung, Abdichtung

Die Gründung muss grundsätzlich frostsicher und auf ausreichend tragfähigem Baugrund
erfolgen. Die Plattengründung liegt teilweise oberhalb des Geländes. Gemäß Bodengutachten ist ausgehend von der bestehenden Geländeoberkante ein Abtrag
von 0,5 m vorzunehmen. Das Planum ist im Anschluss sorgfältig zu verdichten und bis zur Unterkante der Bodenplatte ein Polster anzuordnen. Das kann im unteren Bereich aus dem von eventuellen groben Fremdbestandteilen befreiten Abtragsboden bestehen. Darüber ist ein Kiessand als Polster einzubauen.
Die Baugrundkennwerte sind dem Baugrundgutachten zu entnehmen.

Die Gründung erfolgt auf einer Stahlbetonbodenplatte h=30 cm und umlaufend bewehrten Streifenfundamenten. Unter den höher belasteten Stützen werden Einzelfundamente realisiert und in die Bodenplatte integriert.

Bei der Abdichtung des Bauwerks gegen Bodenfeuchtigkeit sind die DIN 18533 sowie die
Wassereinwirkklasse W 1.1-E zu beachten

Aufzugsunterfahrt in wasserundurchlässigem Beton gemäß Statik und Förderanlagen.

Die Ausführung des Streifenfundamentes im Anschluss an das Bestandsgebäude erfolgt gemäß Angaben im Bodengutachten / nach Angabe Tragwerksplanung abschnittsweise.

3. Außenwände, Innenwände

Alle tragenden und aussteifenden Innen- und Außenwände werden in Stahlbeton  d=25 cm
ausgeführt. Die Wände des Aufzugschachtes werden erdberührt als 30 cm dicke und in den Geschossen als 20 cm dicke Stahlbetonwände erstellt.

Außenfassaden werden mit vorgehängter Klinkerschale sowie in Teilbereichen mit
Wärmedämmverbundsystem ( Innenraum Hofterrasse ) ausgeführt.

In den Geschossen werden die Stahlbetonwände verputzt ausgeführt.

Alle nichttragenden Wände werden als Leichtbauwände errichtet. Die Anschlüsse der nichttragenden Wände an Decken, Trägern oder Unterzügen sind derart auszubilden, daß die abgeschätzten Verformungen dieser Bauteile von den Anschlüssen und den Bauteilen selbst aufgenommen sowie kompensiert werden können und keine Trennrisse entstehen

4. Stützen, Unterzüge, Decken

Stahlbetonstützen, Unterzüge und Decken aus Stahlbetonkonstruktionen gemäß Statik.

5. Treppen / Podeste

Die Treppenläufe, Stb-Fertigteile, spannen zwischen den Podestebenen
und werden mittels Einbauteilen schalltechnisch von der Rohbaukonstruktion entkoppelt.
Bei den beiden Treppenanlagen im Neubau handelt es sich um eine Innentreppen- und eine Außentreppenanlage.

6. Türen, Fenster

Alle Außenfenster- / Türkonstruktionen aus Aluminium mit Isolierverglasung.
Innentüren als Holzüren mit Metallzargen geplant.

7. Sanitärbereiche

Sanitärbereich / WC erhalten einen Wand- und Bodenfliesenbelag.

8. Bodenbeläge

Im EG ( Halle ) erfolgt die Ausführung mit Estrich geschliffen als Heizestrich. Im OG Halle und auf den Treppenpodesten erfolgt Ausführung mit Estrich geschliffen.
In den Nutzungsbereichen Hort / Schule erfolgt Ausführung mit Linoleum auf Heizestrich
Im Bestandsgebäude werden im Schnittstellenbereich neue Beläge entsprechend der Bestandsbeläge ausgeführt.

9. Decken

Die Deckenkonstruktion erfolgt in Ortbeton und werden in Teilbereichen mit abgehängten Gipskartondecken verkleidet bzw. geputzt.

10. Dächer

Die tragende Dachkonstruktion besteht aus Sparren (GL24h, b/h=12/32cm, NKL2, e < 80cm)
sowie Pfetten (GL24h,b/h=24/56 (60) cm, NKL1) mit Spannweiten von bis. ca. 9,00 m. Die Dacheindeckung und der Dachaufbau erfolgt als Aufdachkonstruktion oberhalb der Sparren. Die Sparren und Binder sind im Innenraum sichtbar geplant.

11. Treppen

Die Treppenläufe werden als Stb-Fertigteile, die Podeste massiv in Stahlbeton als Ortbeton ausgeführt. Die Treppenläufe werden von den angrenzenden Bauteilen schallentkoppelt ausgeführt. Die Treppenläufe sind umlaufend von den Treppenhauswänden getrennt bzw. im Außenbereich baulich nicht eingefasst.

## Allgemeine Technische Vorbemerkungen
1. Normen und Regeln

Soweit in der Leistungsbeschreibung auf Technische Spezifikationen, z.B.
nationale Normen, mit denen Europäische Normen umgesetzt werden,
europäische technische Zulassungen, gemeinsame technische Spezifikationen,
internationale Normen, Bezug genommen wird, werden auch ohne den
ausdrücklichen Zusatz: oder gleichwertig, immer gleichwertige Technische
Spezifikationen in Bezug genommen.

VOB
Es gilt die VOB in ihrer Gesamtheit in der z.Zt. gültigen Fassung sowie die
Unfallverhütungsvorschriften der Berufsgenossenschaft.

Bauordnung
Zu beachten ist die Bauordnung des zuständigen Bundeslandes und eventuelle
Ergänzungen durch die örtliche Genehmigungsbehörde.

2. Anforderungen

Neben den relevanten DIN-Vorschriften werden nachfolgend und im
beigefügten Leistungsverzeichnis nähere Spezifikationen und
Anforderungen vorgegeben. Im Einzelfall können hierbei höhere
Anforderungen und strengere Vorschriften als in der betreffenden
DIN-Norm abverlangt werden.

2.1 Allgemein

Stoffe und Bauteile, für die DIN-Normen bestehen, müssen den DIN-Güte-
und Maßbestimmungen entsprechen.

Stoffe und Bauteile, die nach behördlichen Vorschriften einer Zulassung
bedürfen, müssen amtlich zugelassen sein und den Zulassungsbestimmungen
entsprechen.

Stoffe und Bauteile, für die weder DIN-Normen bestehen, noch eine
amtliche Zulassung vorgeschrieben ist, dürfen nur mit Zustimmung des
Auftraggebers verarbeitet werden.

Stoffe und Bauteile sind unter Beachtung der einschlägigen DIN-Normen zu
verarbeiten.

Zusätzliche Maßnahmen und Baustoffe, die durch Herstellervorschriften
für Bauteile und Baustoffe notwendig sind bzw. werden, sind in den
Einheitspreisen einzukalkulieren, auch wenn sie im Leistungsverzeichnis
nicht ausdrücklich erwähnt sind.

Alle erforderlichen Güte- und Qualitätsnachweise sind vom Auftragnehmer
zu erbringen und der örtlichen Bauleitung unaufgefordert und in
prüffähiger Form vorzulegen.

3. Zeichnungen

Dem Leistungsverzeichnis sind zur Angebotsausarbeitung Architektenpläne
und Details in digitaler Form auf der Vergabeplattform beigefügt (siehe
Planliste). Die vorliegende Architektenplanung gibt die formalen und
technischen Lösungen als Grundkonzeption vor. Diese Grundkonzeption ist
die verbindliche Angebotsgrundlage und definiert das qualitative
Mindestmaß, welches keinesfalls unterschritten werden darf. Die
dazugehörige Regeldetailplanung mit der Darstellung der grundsätzlichen
und häufig wiederkehrenden Detailpunkte stellt keine vollständige und
werkstattmäßige Ausarbeitung dar, sondern definiert das zu erreichende
Ziel prinzipiell im Hinblick auf Funktion, Mindestqualität und
Gestaltung in Verbindung mit der Architektenplanung. Sämtliche anderen
Punkte sind vom AN sinngemäß auszuführen, dies bedeutet, dass der AN die
Elementstöße, Verbindungen, toleranzaufnehmende Stellen und dergleichen
dem Handwerk und den geltenden Vorschriften entsprechend
eigenverantwortlich auszubilden hat.

Die vom Auftragnehmer verwendeten Ausführungsunterlagen müssen den
Freigabevermerk des Auftraggebers oder des Architekten tragen. Durch
Übergabe neuer Unterlagen ungültig gewordene Unterlagen sind vom
Auftragnehmer entsprechend zu kennzeichnen und aufzubewahren. Nicht
freigegebene Unterlagen dürfen nicht verwendet werden.

3.1 Ausführungsplanung, Details

Die zur Leistungserbringung erforderlichen Unterlagen und
Ausführungszeichnungen werden dem Auftragnehmer in
digitaler Form (PDF/DWG) übergeben.

Der Auftragnehmer hat die Ausführungsunterlagen rechtzeitig vor Beginn
seiner Arbeiten zu prüfen und etwaige Unstimmigkeiten unverzüglich dem
Auftraggeber bzw. der örtlichen Bauleitung zu melden.

3.2 Werksplanung, Details
Die vom Auftragnehmer zu erstellenden Werksplanungen, Details und
Berechnungen sind dem Auftraggeber in 2-facher Ausfertigung
in digitaler Form - PDF, DWG - zu übergeben.

4. Montagehilfen

Die vom AN zu erbringenden Sicherungsmaßnahmen liegen im
Verantwortungsbereich des AN und sind mit der Bauleitung und
SiGeKo abzustimmen und kostenlos über die Bauzeit bis zum Austausch.
gegen ein Äquivalent vorzuhalten..

5. Schutzmaßnahmen

Das Anbringen, Unterhalten und spätere Abbauen aller den Forderungen der
Bauberufsgenossenschaft, des Landesamtes für Arbeitsschutz und sonstiger
Behörden entsprechenden erforderlichen Schutz- und Sicherungsmaßnahmen,
Absperrungen usw. während der gesamten Bauzeit bzw. bis zum Zeitpunkt
der Beseitigung der Gefahrenstelle hat der Auftragnehmer
sicherzustellen. Die Verantwortung für die Koordination trägt der Auftragnehmer.

Alle im Einzelfall notwendigen Schutzmaßnahmen, die für eine
Weiterarbeit bei kühler Witterung sowie bei Feuchtigkeit und Nässe
erforderlich sind und eine mögliche bleibende Beeinträchtigung der
Güteeigenschaften der eingebauten Baustoffe ausschließen, sind, soweit
sie dem Auftragnehmer nicht ohnehin obliegen, zu erbringen. Nasse und
gefrorene Baustoffe dürfen nicht verarbeitet werden.

Der Auftragnehmer hat sicherzustellen, dass die notwendigen Maßnahmen
rechtzeitig ausgeführt werden. Die Verantwortung für die Koordination
trägt der Auftragnehmer. Es ist dem Auftragnehmer dabei freigestellt, in
welcher Form die notwendigen Maßnahmen von ihm vorgenommen werden.

Bei der Verarbeitung und Verlegung von Schweißbahnen oder ähnlichen
Heiß- oder Schweißarbeiten sind die Arbeiten der Bauleitung und dem SiGeKo
über einen Erlaubnisschein für feuergefährliche Arbeiten mitzuteilen.

Vor Beginn der Arbeiten sind entsprechende Sicherheitsmaßnahmen durchzuführen und eine Gefährdungsbeurteilung zu erstellen und der BL und SiGeKo zu übermitteln. Die Vorschriften der Berufsgenossenschaften (z.B. BGV A1 §§ 21, 22; Punkt 5.3 der TRBS 1112 Teil 1, sowie DGUV Regel 100-500, Kapitel 2.26), ggf. die Landesverordnungen zur Verhütung von Bränden und die Sicherheitsvorschriften der Sachversicherer sind einzuhalten und zu beachten.

6. Bauablauf, Ausführungstermine
Ausführungszeiträume der Baumaßnahme siehe BVB ( Besondere Vertragsbedingungen)

Bauabschnitt 1: Hauptmaßnahme
 - Baustelleneinrichtung
 - Neuinstallation einer Gasbrennwerttherme im Bestand
 - Neuinstallation- / Erweiterung Grundleitungen / Regenentwässerung
 - Erweiterungsbau einschl. bauliche Eingriffe im Bestand im Zuge der Gründungsarbeiten
 - Bauliche Eingriffe im Bestandsgebäude, welche jeweils bezogen auf die Ferienzeit umzusetzen sind.

Bauabschnitt 2:
 - Teilsanierung hinsichtlich brandschutztechnischer Belange und technische Ertüchtigung des Bestandsgebäudes nach Umzug in den Erweiterungsneubau.
 - Außenanlagen

Aufgrund der beengten Platzverhältnisse im Bereich der Baustelleneinrichtungsfläche
wird davon ausgegangen, daß nur der Einsatz eines Hochbaukranes möglich ist.

Soweit zur Einhaltung der Fertigstellungstermine die Einrichtung eines
Zwei-Schicht-Betriebes erforderlich ist, sind die hieraus entstehenden Kosten in die
Einheitspreise einzukalkulieren.

7. Bestandsleitungen

Bei der Durchführung aller Arbeiten hat der AN zu beachten, dass vorhandene
Medien bzw. Versorgungsleitungen Beachtung finden.
Bei der Ausführung der Arbeiten sind die Technischen Grundleistungspläne zu beachten.

8. Sonstige Angaben

Der Auftragnehmer hat dafür Sorge zu tragen, dass während der Ausführung
seiner Leistungen immer mindestens ein fließend deutsch sprechender
Vorarbeiter seiner Firma auf der Baustelle anwesend ist.

Zu den auf der Baustelle vorzuhaltenden Ausführungsunterlagen zählt
neben den Ausführungsplänen auch eine Ausfertigung dieser Leistungsbeschreibung.

9. Abrechnungen

Ergänzend zu den in der VOB geregelten Abrechnungsmodalitäten wird
Folgendes festgelegt:

Die Abrechnung erfolgt nach Massen und Einheitspreisen. Sollten sich
Abweichungen von Massen zum Leistungsverzeichnis ergeben, hat der
Auftragnehmer diese der örtlichen Bauleitung so rechtzeitig mitzuteilen,
dass noch eine Überprüfung erfolgen kann.

Alle in den Technischen Vorbemerkungen aufgeführten Leistungen sind,
soweit in den Leistungspositionen nicht gesondert beschrieben, in die
Einheitspreise einzukalkulieren.

Werden Aufmaße, insbesondere von Abbrucharbeiten, ohne die Bauleitung
durchgeführt, so gilt im Streitfall das Aufmaß der Bauleitung. Ergeben
sich bei den Ausführungen nicht vorhersehbare Massenmehrungen, so ist
die Bauleitung hiervon unverzüglich zu unterrichten. Erst nach
schriftlicher Zustimmung des Auftraggebers darf mit der Bauausführung
begonnen werden.

Alle Rechnungen, auch Zwischenrechnungen, sind mit einem prüffähigen
Aufmaß zu belegen. Pauschale Abschlagszahlungen werden von der
Bauleitung nicht anerkannt.

10. Tagesberichte, Stundenlohnarbeiten

Von allen Auftragnehmern sind Tagesberichte zu führen. Diese
Tagesberichte müssen insbesondere enthalten:

- Datum
- Arbeitszeit
- Temperaturen
- Anzahl der Mitarbeiter (unterteilt nach Qualifikationen)
- ausgeführte Arbeiten
- Geräte
- besondere Vorkommnisse und Anordnungen

Diese Tagesberichte sind täglich zu führen und bei der Bauleitung im
Bauleitungsbüro mindestens einmal pro Woche abzugeben.

Stundenlohnarbeiten dürfen nur nach besonderer Aufforderung durch den
Auftraggeber ausgeführt werden. Stundenlohnarbeiten werden nur
anerkannt, wenn sie auf den dafür vorgesehenen Tagelohnzetteln am
darauffolgenden Tag nach Ausführung der Arbeiten vorliegen. Auf den
Tagelohnzetteln sind die geleisteten Arbeiten genauestens zu beschreiben.

Es werden nur die Stundensätze anerkannt, die von den für diese Arbeiten
typischen Berufsgruppen ausgeführt werden.

11. Dokumentation

Für sämtliche gelieferten Materialien, Bau- und Einbauteile sind der
örtlichen Bauleitung unaufgefordert die entsprechenden
Gewährleistungsbescheinigungen, Zulassungsbescheide etc. vorzulegen.
Die Übergabe durch den AN hat spätestens 4 Wochen vor der Abnahme zu erfolgen.

Nach Beendigung der Arbeiten und vor der Abnahme ist die ausgeführte
Konstruktion als Revisions- und Bestandsunterlage als Nebenleistung zu
dokumentieren.

Dem Bauherrn sind alle Unterlagen zum Betrieb und Instandhaltung in
Ordnern per Papier 2-fach zu übergeben. Weiterhin in DWG, PLT und
PDF-Format auf CD 2-fach.

Inhalt:

- Inhaltsverzeichnis
- die komplette Werk- und Montageplanung gleichgestellt mit den letzten
Prüfeintragungen des Bauherrn, Architekten und Fachplaner
- die geprüften statischen Berechnungen mit Freigabevermerken des
Prüfingenieurs
- Prüfzeugnisse der verwendeten Materialien, Oberflächen und Systeme
- Berechnungen zum U-Wert und Schallschutz der Konstruktionen
- Prüfzeugnisse bezüglich Luftdurchlässigkeit, Schlagregendichtheit,
Windwiderstand, etc.
- erteilte Zustimmungen im Einzelfall / Zulassungen
- Abnahmeunterlagen aller Art
- Revisionsunterlagen / Schaltpläne
- Betriebsangaben, Bedienungsanleitungen
- Wartung-, Pflege- und Reinigungshinweise und Vorschriften im Einzelnen
bezogen auf die Bauteile wie Antriebe, Sonnenschutzanalgen, Beschläge,
Glas, Oberflächen, usw.

## Technische Vorbemerkungen Tischlerarbeiten nach DIN 18355
1. Allgemeine Anforderungen

Neben den relevanten DIN-Vorschriften werden nachfolgend
und im beigefügten Leistungsverzeichnis, einschl. Zeichnungen
mehrere Spezifikationen und Anforderungen vorgegeben. Im
Einzelfall können hierbei höhere Anforderungen und strengere
Vorschriften als in der betreffenden DIN-Norm abverlangt werden.

2.1 Allgemein

Alle erforderlichen Güte- und Qualitätsnachweise sind vom
Auftragnehmer zu erbringen und der örtlichen Bauleitung unaufgefordert
und in prüffähiger Form vorzulegen. Alle geforderten Güte- und
Qualitätswerte verstehen sich für den fertig eingebauten Zustand.
Die entsprechenden Prüfzeugnisse, insbesondere bei Holzwerkstoffen,
Beschichtungsmaterialien, Klebern usw. mit besonderen Anforderungen
an den Brandschutz oder im Hinblick auf die Unbedenklichkeit für die
Gesundheit, sind bei Angebotsabgabe vorzulegen.

Vor Beginn der Arbeiten hat sich der Auftragnehmer über die
vorhandenen Untergrundverhältnisse und deren Eignung zur
Ausführung seiner Arbeiten ausreichend zu informieren.

Alle angebotenen Konstruktionen sind komplett einschließlich der
erforderlichen Montage- und Verbindungsmittel anzubieten.
Alle sichtbaren Elemente sind zu bemustern.

Die beigefügten Zeichnungen weisen nicht alle Elemente aus,
jedoch geben sie dem Bieter einen Überblick über die allgemeine
Erscheinung.

2.2 Maßtoleranzen, Ebenheitsanforderungen

Für die Ausführung der Tischlerarbeiten gelten die erhöhten
Anforderungen gemäß DIN 18202, Tabelle 3 Zeile 4.

2.3 Zeichnungen zur Angebotsbearbeitung

Als Grundlage für die ggf. erforderlichen späteren
Werkstattzeichnungen erhält der AN Zeichnungen des
Architekten als Datensatz.

2.4. Werkstattzeichnungen zur Ausführung

Der Auftragnehmer hat zu den angebotenen Positionen
Werkzeichnungen im Maßstab 1:10 bis 1:1 zu erstellen und
vollständig zu vermaßen.
Die Werkstattzeichnungen müssen sämtliche Materialangaben
und Befestigungsmittel sowie die Anschlüsse an umgebende
Bauteile beinhalten.

Vor Anfertigung der Werkstattzeichnungen ist vom Auftragnehmer
in jedem Fall ein örtliches Aufmaß vorzunehmen, hierbei sind
insbesondere die vorgefundenen Anschlusspunkte
(Deckendurchdringungen, aufgehende Bauteile, bauseitige
Einbauten usw.) zu kontrollieren.

Die Werkstattzeichnungen bzw. Verlegepläne sind vom
Auftragnehmer spätestens 3 Wochen nach Auftragsvergabe
in 3-facher Ausfertigung vorzulegen und von den Architekten
zur Freigabe abzeichnen zu lassen. Pläne sind bis zur endgültigen
Freigabe ggf. bis zu drei mal zu überarbeiten.

Der Auftragnehmer erhält freigegebene Werkstattzeichnungen
bzw. Verlegepläne 1-fach zurück. Nach erfolgter Freigabe sind
der Bauleitung die entsprechenden Pläne 1-fach kostenfrei zur
Verfügung zu stellen. Mit den erforderlichen Arbeiten darf erst
nach Vorliegen der freigegebenen Pläne begonnen werden.

2.5 Verleimung

Es sind Leime entsprechend DIN 18601, Beanspruchungsgruppe
V4 zu verwenden. Vollholzanleimer müssen mittels Kaltleim und
KV-Härter bei getrenntem Auftrag verleimt werden. Lösemittelhaltige
Kontaktkleber sind unzulässig.

2.6 Lasur Holzoberflächen

Alle sichtbaren Holzoberflächen sind grundsätzlich oberflächenfertig
endbeschichtet, lasiert in Farbton RAL / NCS nach Wahl des
Architekten herzustellen..

2.7 Befestigungen

Alle Befestigungen sind verdeckt auszuführen. Verdeckt liegende
Befestigungsmittel müssen korrosionsgeschützt bzw. mindestens
verzinkt sein. Kontaktkorrosion ist auszuschließen.

Notwendige Verbindungen der einzelnen Elemente der Einbauten
usw. untereinander sind gemäß Leitungsbeschreibung, bzw. mit
hinterlegten Holz-Lamellos, Holzdübeln oder geeigneten
Verbindungsbeschlägen oberflächenbündig und fluchtgerecht
herzustellen und zu verleimen. Absätze oder Höhenversprünge
sind nicht zugelassen.

Im Einbauzustand sichtbare Befestigungsmittel und Beschläge
sind vor Montage zu bemustern.

2.8 Bemusterung

Zur Festlegung der verschiedenen Oberflächenausführungen
sind vom Auftragnehmer sämtliche Holzbauteile und -materialien,
u. U. mehrmals, kostenlos zu bemustern und vorzulegen. Die
Muster verbleiben während der Bauzeit beim Bauherrn.

Mit den erforderlichen Arbeiten darf erst nach Freigabe der
bemusterten Einbauten und der auf dieser Grundlage erstellten
und freigegebenen Werkstattzeichnungen begonnen werden.

Muster, soweit nicht als Handmuster vorgelegt, werden nach den
Einheitspreisen des Leistungsverzeichnisses abgerechnet.

2.9 Abnahme, Haftung / Schutz der fertigen Leistungen

Alle zum Schutz von vorhandenen Bauteilen und
Einrichtungsgegenständen vor Verunreinigung und Beschädigungen
durch die Tischlerarbeiten notwendigen Maßnahmen, wie das
Abkleben von Fenstern, Türen und Beschlägen, von eloxierten
Teilen, das Abdecken von Fußboden-, Betonwerkstein- bzw.
Natursteinbelägen usw., mit PE-Folien sind, soweit sie dem
Auftragnehmer nicht ohnehin obliegen, zu erbringen.

Der Auftragnehmer hat sicherzustellen, dass die notwendigen
Maßnahmen rechtzeitig, d.h. vor Beginn der Tischlerarbeiten
ausgeführt werden. Die Verantwortung für die Koordination trägt
der Auftragnehmer. Es ist dem Auftragnehmer dabei freigestellt,
in welcher Form die notwendigen Maßnahmen von ihm vorgesehen
werden.

2.10 Kanten

Kanten sind grundsätzlich leicht abzurunden / -fasen (Radius ca. 2mm)
Die geltenden Unfallverhütungsvorschriften sind zu berücksichtigen.

## Anlagen- und Planliste
Anlagen- und Planliste

Die nachfolgend aufgeführten Anlagen und Pläne sind auf der
Vergabeplattform zum Herunterladen bereitgestellt:

Pläne:

Plan Nr.  Bezeichnung Maßstab :

01 Ausführungspläne

01 Ausführungspläne

01.1 Lageplan
AR_A_L_01_240430_Lageplan

01.2 Grundrisse
AR_A_G_00_Fundamentplan Grundriss KG
AR_A_G_01_Grundriss EG
AR_A_G_02_Grundriss OG
AR_A_G_02.1_Sparrenplan
AR_A_G_03_Dachaufsicht

01.3 Schnitte
AR_A_S_01_02_Schnitte
AR_A_S_03_04_Schnitte
AR_A_S_05_Schnitte

01.4 Ansichten
AR_A_A_01 Ansichten
AR_A_A_02 Ansichten

01.5 Details
AR_A_D_201
AR_A_D_202
AR_A_D_240 - AR_A_D_241
AR_A_D_243 - AR_A_D_245
AR_A_D_261 - AR_A_D_268
AR_A_D_501
AR_A_D_503
AR_A_D_504

02 Sonstige Unterlagen
- Baustelleneinrichtungsplan ( Konzeptentwurf )

## 20 Tischlerarbeiten, Innenausbau

### Titel 01 Baustelleneinrichtung, Werkplanung / Statik

*Hinweis: Hinweis zur Ausführung und Kalkulation*
Baustelleneinrichtung für den eigenen Bedarf zur
Herstellung der eigenen Bauleistungen liefern, in
Abstimmung mit der AG Bauleitung aufbauen, während der gesamten Bauzeit vor- und unterhalten. Nach Abschluss der eigenen Bauleistungen ist die Baustelleneinrichtung wieder abzubauen und abzufahren.

Lagerplätze und Aufstellflächen auf dem Grundstück werden nach Abstimmung und nach örtlichen Gegebenheiten dem AN zur Verfügung gestellt, Aufenthalts- und Lagerräume werden vom AG nicht zur Verfügung gestellt!

**01.1 Aufenthalts- und Lagerräume**
*** Pauschalposition
Herstellen und Einrichten von Aufenthalts- und Lagerräumen und nach Beendigung der eigenen Bauleistungen rückstandslos zurückbauen und abfahren.

Zur Aufstellung steht nur die Grundfläche für einen Container zur Verfügung. Es sind ausschließlich stapelbare Container zu verwenden. Eventuell notwendige Treppen / Podeste sind vom AN zu liefern und zu montieren.

Die Vorhaltung und Unterhaltung während der eigenen Bauzeit
ist in den Preis einzukalkulieren.
Menge: 1,000 psch

**01.2 Werk- und Montageplanung / Statik**
*** Pauschalposition
Herstellung der Werk- und Montageplanung, entsprechend
den Technischen Vorbemerkungen für alle der in der
Leistungsbeschreibung aufgeführten Leistungen.

Die Werk-und Montagepläne müssen mind. folgende Angaben
enthalten:
- die Darstellung der Anschlüsse an die umgebenden und
  anschließenden Bauteile
- sämtliche Öffnungen mit Angaben der Größen
- sämtliche Einbauteile,etc
- sämtliche Materialbezeichnungen
- Konstruktionsdetails, Maßstab 1:5, vermasst

Zum Leistungsumfang gehört auch die Dimensionierung
sämtlicher, notwendiger, tragender Unterkonstruktionen.

Erst nach Freigabe durch die Architekten kann mit
der Herstellung der Leistungen begonnen werden.

Ausführung und Übergabe:
2-fach in Papierformat
1-fach digital
Menge: 1,000 psch

### Titel 02 Garderoben

*Hinweis: Hinweis*
Es wird explizit auf die Ausführung mit Heizestrich verwiesen.
siehe auch Bautechnische Beschreibung unter Bodenbeläge.

Es dürfen keine Befestigungen im Aufstandsbereich über Bohrungen in den Estrich vorgenommen werden!

**02.1 Garderobenschrankanlage, mehrteilig, l=3,57^5**
*** Bezugsbeschreibung
Herstellung, Lieferung und Montage von Garderoben- schrankanlage, mehrteilig, einschl. sämtlicher
Verbindungs- und Montageteile.

Gesamtabmessung Schrankteil
Elementtiefe Deckplatte: bis 0,55 m
Elementtiefe Korpus: bis 0,51 m
Elementbreite Korpus, Achsmaß: bis 0,32^5 m
Elementhöhe: 1,55 m, einschl Sockel- / Deckblende mit je 6 cm
Elementlänge: bis 3,57^5 m (Achsmaß)

Schrankteile: 11 Stück

Ausstattung Schrankteil:
Schuhablage Edelstahlrost, d=je 20 mm,
Kleiderhaken Aluminium (2 Stk.), etc

Türgriff (h/b/t = 50 / 5 / 5 cm) mit ausgeformter Griffmulde, zum Öffnen / Schließen der Schrankanlage, materialgleich zur Schrankanlage, aufgesetzt, verdeckte Befestigung,

Garderobenschrankanlage bestehend aus Holz,
B1 - schwer entflammbar,
Oberfläche: pigmentierte Lasur,
Farbton in RAL/ NCS nach Angabe Architekt
Oberflächen allseitig fertig lasiert einzubauen.

Konstruktion: Anlage vor Stb-Wänden / Stb.-Brüstungen, einschl. konstruktiven Aussteifungen, passgenau auf Wandlängen / in Wandnischen eingebunden,

Sockelblende (h= 6 cm), Deckplatte (d= 35 mm) mit Ansichtshöhe (h= 6 cm) bezogen auf die Elementlänge durchlaufend.

Türen, Rückwände d= 19 mm, Seitenwände, Böden d=22 mm,
verdeckte Montage, in den Ecken stumpf zusammengefügt.

Türblätter: schließbar mittels Magnetverschluss,
Fugenbreite zwischen den Türen und zur Blende hin jeweils
1 cm, mit Gummipuffern zur Dämmpfung des Türanschlages in ausreichender Anzahl, Tür 90° Öffnungswinkel, DIN rechts, Scharnier innenseitig

Lüftungsschlitze wahlweise in Bodenplatte / Rückwand mittels Bohrung r= 20mm, Anzahl 10 Stück

Einbauort: T2, Zwischenpodest

Regeldetail: AR_A_D_262, AR_A_D_266

Mit Bestandteil der Garderobenschrankanlagen sind insbesondere:

- Kantenrundung Endradius kleinergleich 2 mm
- erforderliche Verbindungsstöße sind nicht sichtbar
auszuführen.
- produktions- bzw. montagebedingte Fugenteilungen sind
in regelmäßigen Abständen in Abstimmung mit den
Architekten auszuführen
- die Montage der Garderobenschrankanlagen erfolgt abschnittsweise in unterschiedlichen Einzellängen
- die umlaufende Versiegelung an aufgehende Bauteile ist in den Einheitspreis einzukalkulieren
- Ausführung der dauerelastischen Versiegelung im
Farbton der Garderobenschrankanlagen
- vor Fertigung sind die entsprechenden Aufmaße vor Ort durchzuführen.

Anforderungen an Garderobenschrankanlagen wie folgt:
- tritt- / stoßfest (wird zur Fensterreinigung betreten)
Menge: 1,000 St

**02.2 Garderobenschrankanlage, mehrteilig, l=1,95 m**
*** wie Position 02.1
Elementtiefe Deckplatte: bis 0,70 m
Elementtiefe Korpus: bis 0,51 m
Elementlänge: bis 1,95 m (Achsmaß)

Die Auskragung von ca. 20 cm zwischen Korpus und Stb-. Wand dient zur Überbrückung von Installationsschächten die wandseitig (h = ca. 60 cm) geführt werden.

Schrankteile: 6 Stück

Einbauort: T2, Zwischenpodest

Regeldetail: AR_A_D_262
Menge: 2,000 St

**02.3 Garderobenschrankanlage, mehrteilig, l=6,50 m**
*** wie Position 02.1
Elementtiefe Deckplatte: bis 0,54 m
Elementtiefe Korpus: bis 0,51 m
Elementlänge: bis 6,50 m (Achsmaß)

Der höhengleiche und fluchtgerechte Anschluss an die in gesonderter Position beschriebene Fensterbank ist Bestandteil der Leistung und mit dem Einheitspreis abgegolten.

Schrankteile: 20 Stück

Einbauort: T2, Halle, 1.OG

Regeldetail: AR_A_D_263
Menge: 1,000 St

**02.4 Garderobenschrankanlage, mehrteilig, l=5,52^5 m**
*** wie Position 02.1
Elementtiefe Deckplatte: bis 0,54 m
Elementtiefe Korpus: bis 0,51 m
Elementlänge: bis 5,52^5 m (Achsmaß)

Schrankteile: 17 Stück

Einbauort: T2, Halle, 1.OG

Regeldetail: AR_A_D_263
Menge: 1,000 St

**02.5 Garderobenschrankanlage, mehrteilig, l=6,17^5 m**
*** wie Position 02.1
Elementtiefe Deckplatte: bis 0,70 m
Elementtiefe Korpus: bis 0,51 m
Elementlänge: bis 6,17^5 m (Achsmaß)

Schrankteile: 19 Stück

Einbauort: T2, Halle, 1.OG

Regeldetail: AR_A_D_263
Menge: 1,000 St

**02.6 Garderobenschrankanlage, mehrteilig, l=2,27^5 m**
*** wie Position 02.1
Elementtiefe Deckplatte: bis 0,54 m
Elementtiefe Korpus: bis 0,51 m
Elementlänge: bis 2,27^5 m (Achsmaß)

Schrankteile: 7 Stück

Einbauort: T2, Halle, 1.OG

Regeldetail: AR_A_D_263
Menge: 2,000 St

**02.7 Garderobenschrankanlage, mehrteilig, l=2,92^5 m**
*** wie Position 02.1
Elementtiefe Deckplatte: bis 0,54 m
Elementtiefe Korpus: bis 0,51 m
Elementlänge: bis 2,92^5 m (Achsmaß)

Schrankteile: 9 Stück

Einbauort: T2, Halle, 1.OG

Regeldetail: AR_A_D_263
Menge: 1,000 St

**02.8 Garderobenschrankanlage, mehrteilig, l=2,27^5 m**
*** wie Position 02.1
Elementtiefe Deckplatte: bis 0,60 m
Elementtiefe Korpus: bis 0,51 m
Elementlänge: bis 2,27^5 m (Achsmaß)

Schrankteile: 7 Stück

Einbauort: Halle, EG

Regeldetail: AR_A_D_261
Menge: 1,000 St

**02.9 Garderobenschrankanlage, mehrteilig, l=3,90 m**
*** wie Position 02.1
Elementtiefe Deckplatte: bis 0,54 m
Elementtiefe Korpus: bis 0,51 m
Elementlänge: bis 3,90 m (Achsmaß)

Schrankteile: 12 Stück

Einbauort: Halle, EG

Regeldetail: AR_A_D_261
Menge: 1,000 St

**02.10 Garderobenschrankanlage, mehrteilig, l=0,975 m**
*** wie Position 02.1
Elementtiefe Deckplatte: bis 0,54 m
Elementtiefe Korpus: bis 0,51 m
Elementlänge: bis 0,975 m (Achsmaß)

Schrankteile: 3 Stück

Einbauort: Halle, EG

Regeldetail: AR_A_D_261
Menge: 1,000 St

**02.11 Garderobenschrankanlage, mehrteilig, l=1,62^5 m**
*** wie Position 02.1
Garderobenschrankanlage freistehend,
einschl.beidseitig geschlossener Einfassung / Blende mit Sockel und Deckplatte in Höhe auf Anlage ausgerichtet.

Elementtiefe Deckplatte: bis 0,51 m
Elementtiefe Korpus: bis 0,51 m
Elementlänge: bis 1,62^5 m (Achsmaß)
Einfassung b /h /t: 0,06 /1,55/ 0,51 ( 2 Stück)

Schrankteile: 5 Stück

Einbauort: T2, Zwischenpodest

Regeldetail: AR_A_D_262
Menge: 1,000 St

**02.12 Garderobenschrankanlage, mehrteilig, l=1,30 m**
*** wie Position 02.1
Garderobenschrankanlage freistehend,
einschl.beidseitig geschlossener Einfassung / Blende mit Sockel und Deckplatte in Höhe auf Anlage ausgerichtet.

Elementtiefe Deckplatte: bis 0,55 m
Elementtiefe Korpus: bis 0,55 m
Elementlänge: bis 1,30 m (Achsmaß)
Einfassung b /h /t: 0,06 /1,55/ 0,51 ( 2 Stück)

Schrankteile: 4 Stück

Einbauort: Halle, EG

Regeldetail: AR_A_D_261
Menge: 1,000 St

**02.13 Zulage, Doppelschrank**
*** wie Position 02.1
Zulage, für die Herstellung von vorbeschriebenen Garderobenschrankanlagen als Doppelschrank,
aufgeteilt in 2 Schrankteile mit 2 Türanlagen, 2 Türgriffen

Fugenbreite zwischen  Tür / Türgriff: 1cm

Ausstattung je Schrankteil:
Schuhablage Edelstahlrost, d=je 20 mm,
Kleiderhaken Aluminium (2 Stk.), etc

Verortung erfolgt im Zuge der Werk- und Montageplanung

Regeldetail_ AR_A_D_267
Menge: 50,000 St

**02.14 Garderobenabschluss, Blende**
Herstellung, Lieferung und Montage von Garderobenabschluss, einschl. sämtlicher Verbindungs- und Montageteile.

Ausführung als geschlossenes Endstück / Blende einseitig in Höhe und Vorderkante auf die in den Vorpositionen beschriebenen Garderobenschrankanlagen ausgerichtet.

Die Anbindung der Blende an den Garderobenschrank erfolgt als fugenlose Verlängerung und bildet mit Sockel und Deckplatte ein Rahmen.

Ausführung erfolgt 3-seitig geschlossen (Front/ Seite/Deckplatte) mit Ansichtsbreite von 6 cm

Elementtiefe Korpus: von 0,51 m bis 0,70 m
Elementbreite Korpus: bis 0,07 m
Elementhöhe: 1,55 m, einschl Sockel- / Deckblende mit je 6 cm

Garderobenabschluss bestehend aus:
Holz, B1 - schwer entflammbar,
Oberfläche: pigmentierte Lasur,
Farbton in RAL/ NCS nach Angabe Architekt

Ausführung in unterschiedlichen Einzelflächen

Einbauort: Halle, EG / OG

Regeldetail: AR_A_D_268
Menge: 10,000 St

**02.15 Eckausbildung**
Herstellung, Lieferung und Montage der Eckausbildung als Passblenden einschl. Deckplatte von vorgenannten Garderobenschrankanlagen

Ausführung erfolgt beidseitig über Eck stumpf zusammengeführte Passblenden, in Höhe und Vorderkante auf Garderobenschrankanlage ausgerichtet.

Die Anbindung der Passblenden an den Garderobenschrank erfolgt fugenlos und bildet mit Sockel und Deckplatte einen Rahmen.

Passblende (h/b): 1,55 m / bis 0,08 m (2 Stück)
Deckplatte (b / t): 0,55 m bis 0,75 m (1 Stück)

Einbauort: Halle, EG / OG

Regeldetail: AR_A_D_264
Menge: 6,000 St

**02.16 Zulage Ausklinkung Deckplatte**
Zulage zu den in den Vorpositionen beschriebenen Garderobenanlagen für die Ausführung von Ausklinkungen in der Deckplatte / Bodenplatte zum Anschluss an bauseits erstellte Schachtwände

Abmessungen ca. 500 / 500 mm

Abrechnung je Ausklinkung.
Menge: 4,000 St

**02.17 Folienbeschriftung**
*** Bedarfsposition ohne GB
Nummerierung von vorgenannten Garderobenschränken
mittels Folienbeschriftung herstellen

Folienbeschriftung als Hochleistungsfolie, lichtecht, formstabil, beständig gegen Chemikalien oder Lösungsmittel

Bei der Beschriftung handelt es sich um einzeilige Orientierungshinweise bestehend aus Buchstaben, Ziffern und Trennungszeichen (max. 3 Stück / Zeile)

Die Beschriftung erfolgt wahlweise horizontal bzw. vertikal.
Dieser Mehraufwand ist in den Preis einzukalkulieren

Das Aufmaß und die Abrechnung erfolgt pro Zeile bei max. 3 Zeichen!

In der Leistung enthalten sind die Untergrundvorbereitung, der umrissaubere Ausschnitt sowie das blasenfreie Aufbringen der Beschriftungsfolien

Schrifthöhe: bis 10 cm
Schriftfarbe nach Wahl des AG / Architekt in RAL / NCS

Einbauort EG / OG
Einbauhöhe: ca. 0,70 - 1,40 m

Die Ausführung erfolgt ausschließlich auf Anweisung der Bauleitung
Menge: 180,000 St

### Titel 03 Fensterbank

*Hinweis: Konstuktionshinweis als Kalkulationshilfe*
Versiegelung im Farbton der Fensterbänke / Fensterkonstruktionen. Vor
Fertigung der Fensterbänke sind die entsprechenden Aufmaße vor Ort
durchzuführen.

Es ist von einem Einzelaufmaß auszugehen. Bei der Kalkulation sind die
dem Leistungsverzeichnis angefügten Architektengrundrisse zu beachten.
Die Fensterbänke sind über die gesamte Raumlänge auszuführen und im
Bereich der Fenster bis an deren Rahmenkonstruktion zu führen. Die
erforderlichen Aus- und Anschnitte zur Anpassung der Fensterbänke an die
Fensterkonstruktionen sind in die Einheitspreise einzukalkulieren.
Der Spalt unter der Fensterbank (zwischen Fensterbank und verspachtelter
Brüstungsfläche) ist durch den AN der Tischlerarbeiten / Fassade mit
einer geeigneten Holzleiste bzw- Metallabdeckleiste im Farbton der
Fensterbank zu verschließen und umlaufend im Farbton der Fensterbank zu
versiegeln.
Unterhalb der Fenster werden zum Teil bauseits
Elektrobrüstungskabelkanäle montiert. Die Montage der
Brüstungskabelkanäle erfolgt unabhängig von der Fensterbank an den
verputzten Stahlbetonaußenwänden.
Die Kanäle sollen raumseitig flächenbündig mit der Fensterbank und einer
Toleranzfuge zur Fensterbank montiert werden. Zur Montage ist eine
Abstimmung der Gewerke Fassade / Tischler und Elektro erforderlich.
Die Abstimmungen sind vom Gewerk Tischler zu führen und in die vom
Gewerk Fassade / Tischler zu erstellende Werkplanung zu berücksichtigen.

Die Konstruktion der Fensterbänke und deren Unterkonstruktion sind vom AN / Tischler statisch zu prüfen. Es ist zu berücksichtigen, dass die
Belastung durch zeitweises Betreten von Personen zur Reinigungszwecken
von den Fensterbänken, deren Unterkonstruktion aufgenommen werden können.

Anforderungen an Fensterbank wie folgt:
- trittfest (wird zur Fensterreinigung betreten)

**03.1 Fensterbank, L = 11,30, b = 30 cm**
*** Bezugsbeschreibung
Herstellung, Lieferung und Montage von Holzfensterbänken gemäß den Technischen Vorbemerkungen und Architektenplänen, Ansichten, Grundrisse, Schnitte und Details.

Ausführung entsprechend beigefügten Detailplänen.

Gesamtabmessung (Rohbau)
Elementtiefe: bis 0,30 m
Elementhöhe: 0,75 m
Elementlänge: bis 11,30 m

bestehend aus:
-Fensterbänke aus Holz,
pigmentierte Lasur, Farbton in RAL/ NCS nach Angabe Architekt

Fensterbrettstärke: bis 40 mm
Fensterbrettaufkantung: 20 mm

Einbauort: 1.OG, Achse D
Raum B201 / B203

Regeldetail: AR_A_D_503

Mit Bestandteil der Holzfensterbänke sind insbesondere:

- Kantenrundung Endradius kleinergleich 2 mm
- verdeckte Befestigung nach Angabe der vom AN zu
erstellenden Statik, über Winkelkonstruktion,
- einschl. Winkel, welche an den verspachtelten
Stahlbetonwänden unterhalb der Fensterbänke zu
befestigen sind.
- Fensterbänke sind auf der gesamten fassadenseitigen
Wandfläche zu montieren
- erforderliche Ausschnitte und Ausklinkungen zur
Anpassung an Fensterlaibungen, etc. sind, so fern nicht
zusätzlich beschrieben, in den Einheitspreis mit
einzukalkulieren
- erforderliche Verbindungsstöße sind nicht sichtbar
auszuführen.
- produktions- bzw. montagebedingte Fugenteilungen sind
in regelmäßigen Abständen in Abstimmung mit den
Architekten auszuführen

- unterhalb der Fenster werden bauseits
Elektrobrüstungskanäle montiert, welche unabhängig von
den Fensterbänken an den verspachtelten
Stahlbetonwänden vorzusehen sind
- die Kanäle werden raumseitig flächenbündig mit der
Fensterbank und einer Toleranzfuge von ca. 1,0 cm zur
Fensterbank montiert
- zur Montage ist eine Schnittstelle zwischen den
Gewerken Fassade/ Tischler und Elektro erforderlich,
die Abstimmungen sind vom Gewerk Fassade/ Tischler zu
führen und in der zu erstellenden Werkplanung zu
berücksichtigen

- die Montage der Fensterbänke erfolgt abschnittsweise
nach Fertigstellung der Innenputz- und Trockenbauarbeiten.
Die Fenstermontage ist bereits erfolgt!

- die umlaufende Versiegelung zum Fenster, den
Fensterleibungen, Stützen und Aussenwänden ist in den
Einheitspreis einzukalkulieren
- Ausführung der dauerelastischen Versiegelung im
Farbton der Fensterbänke / Fensterkonstruktionen
-vor Fertigung der Fensterbänke sind die entsprechenden
Aufmaße vor Ort durchzuführen.

- Oberflächen fertig lasiert einzubauen.

- der Spalt unter der Fensterbank ( zwischen Fensterbank
und geputzter Brüstungsfläche ist durch den AN Tischler mit einer geeigneten Holzleiste bzw. Metallwinkel im Farbton der Fensterbank zu verschließen und umlaufend im Farbton der Fensterbank zu versiegeln.

Anforderungen an Fensterbank wie folgt:
- trittfest (wird zur Fensterreinigung betreten)
Menge: 2,000 St

**03.2 Zulage, Aufweitung Fensterbank, l = 9,25 m**
Zulage zu den zuvor beschriebenen Fensterbänken
für die Ausführung von Aufweitungen/ Verbreiterungen
zum Anschluss der Fensterbänke an bauseits vorhandene Rücksprünge, z.B. im Bereich der Fenster mit Übereckanbindung, nach Architektenplänen.

-erforderliche Verbindungsstöße sind nicht sichtbar
auszuführen

-produktions- bzw. montagebedingte Fugenteilungen sind
in regelmäßigen Abständen in Abstimmung mit den
Architekten auszuführen

Abmessungen ca.: l x t = 9,25 m x 0,10 m

Die konstruktiv erforderliche Unterfütterung zwischen der Fensterbankaufweitung und der Stb.Brüstung ist Bestandteil der Leistung. Abmessung: h/b = 10/10 cm
Menge: 2,000 St

**03.3 Fensterbank, L = 4,00, b = 30 cm**
*** wie Position 03.1
Gesamtabmessung (Rohbau)
Elementtiefe: bis 0,30 m
Elementhöhe: 0,75 m
Elementlänge: bis 4,00 m

Einbauort: 1.OG, Achse D
Raum B202

Regeldetail: AR_A_D_503
Menge: 1,000 St

**03.4 Zulage, Aufweitung Fensterbank, l = 2,80 m**
Zulage zu den zuvor beschriebenen Fensterbank
für die Ausführung von Aufweitungen/ Verbreiterungen
zum Anschluss der Fensterbänke an bauseits vorhandene Rücksprünge, z.B. im Bereich der Fenster mit Übereckanbindung, nach Architektenplänen.

-erforderliche Verbindungsstöße sind nicht sichtbar
auszuführen

-produktions- bzw. montagebedingte Fugenteilungen sind
in regelmäßigen Abständen in Abstimmung mit den
Architekten auszuführen

Abmessungen ca.: l x t = 2,80 m x 0,10 m

Die konstruktiv erforderliche Unterfütterung zwischen der Fensterbankaufweitung und der Stb.Brüstung ist Bestandteil der Leistung. Abmessung: h/b = 10/10 cm
Menge: 1,000 St

**03.5 Fensterbank, L = 8,25, b= 30 cm**
Herstellung, Lieferung und Montage von Holzfensterbänken gemäß
den Technischen Vorbemerkungen und Architektenplänen, Ansichten, Grundrisse, Schnitte und Details.

Ausführung entsprechend beigefügten Detailplänen.

Gesamtabmessung (Rohbau)
Elementtiefe: bis 0,30 m
Elementhöhe: 0,75 m
Elementlänge: bis 8,25 m

bestehend aus:
-Fensterbänke aus Holz,
pigmentierte Lasur, Farbton in RAL/ NCS nach Angabe Architekt

Fensterbrettstärke: bis 40 mm
Fensterbrettaufkantung: 20 mm

Einbauort: 1.OG, Achse A
Raum B207 / B206 / B205 / B204

Regeldetail: AR_A_D_501

Mit Bestandteil der Holzfensterbänke sind insbesondere:

- Kantenrundung Endradius kleinergleich 2 mm
- verdeckte Befestigung nach Angabe der vom AN zu
erstellenden Statik, über Winkelkonstruktion,
- einschl. Winkel, welche an den verspachtelten
Stahlbetonwänden unterhalb der Fensterbänke zu
befestigen sind.
- Fensterbänke sind auf der gesamten fassadenseitigen
Wandfläche zu montieren
- erforderliche Ausschnitte und Ausklinkungen zur
Anpassung an Fensterlaibungen, etc. sind, so fern nicht
zusätzlich beschrieben, in den Einheitspreis mit
einzukalkulieren
- erforderliche Verbindungsstöße sind nicht sichtbar
auszuführen.
- produktions- bzw. montagebedingte Fugenteilungen sind
in regelmäßigen Abständen in Abstimmung mit den
Architekten auszuführen

- unterhalb der Fenster werden Einbauregale montiert und
mit gesonderter Position ausgeschrieben.

- die Montage der Fensterbänke erfolgt abschnittsweise
nach Fertigstellung der Innenputz- und Trockenbauarbeiten.
Die Fenstermontage ist bereits erfolgt!

- die umlaufende Versiegelung zum Fenster, den
Fensterleibungen, Stützen und Aussenwänden ist in den
Einheitspreis einzukalkulieren
- Ausführung der dauerelastischen Versiegelung im
Farbton der Fensterbänke / Fensterkonstruktionen
- vor Fertigung der Fensterbänke sind die entsprechenden
Aufmaße vor Ort durchzuführen.

- Oberflächen fertig lasiert einzubauen.

- der Spalt unter der Fensterbank ( zwischen Fensterbank
und geputzter Brüstungsfläche ist durch den AN Tischler mit einer geeigneten Holzleiste bzw. Metallwinkel im Farbton der Fensterbank zu verschließen und umlaufend im Farbton der Fensterbank zu versiegeln.

Anforderungen an Fensterbank wie folgt:
- trittfest (wird zur Fensterreinigung betreten)
Menge: 4,000 St

**03.6 Zulage, Aufweitung Fensterbank, l = 6,25 m**
Zulage zu den zuvor beschriebenen Fensterbänken
für die Ausführung von Aufweitungen/ Verbreiterungen
zum Anschluss der Fensterbänke an bauseits vorhandene Rücksprünge, z.B. im Bereich der Fenster mit Übereckanbindung, nach Architektenplänen.

-erforderliche Verbindungsstöße sind nicht sichtbar
auszuführen

-produktions- bzw. montagebedingte Fugenteilungen sind
in regelmäßigen Abständen in Abstimmung mit den
Architekten auszuführen

Abmessungen: l x t = 6,25 m x 0,10 m

Die konstruktiv erforderliche Unterfütterung zwischen der Fensterbankaufweitung und der Stb.Brüstung ist Bestandteil der Leistung. Abmessung: h/b = 10/10 cm
Menge: 4,000 St

**03.7 Einbauregal, mehrteilig, unterhalb Fensterbank, l= 6,25 m**
Herstellung, Lieferung und Montage von Einbauregal unterhalb vorbeschriebener Fensterbank, mehrteilig, im Grundriss rechteckig,
entsprechend, Technischen Vorbemerkungen und Architektenplänen, Ansichten, Grundrisse, Schnitte und Details.

Ausführung entsprechend beigefügten Detailplänen

Gesamtabmessung
Regaltiefe: bis 0,30 m
Elementhöhe: 0,67^5 m (bis UK Fensterbank)
Elementlänge: bis 6,25 m

Einbauregal bestehend aus:
- aus Holz,
pigmentierte Lasur, Farbton in RAL/ NCS nach Angabe Architekt

Einbauregal einschl. Rückwand, Fachböden / Bodenplatte Teilungswände, zweireihig mit jeweils 8 waagerechten Regalfächern,
- lichte Regalbreite ca.750 mm je Regalfach
- lichte Regalhöhe ca. 290 mm je Regalfach
- Fachböden horizontal: d = 35 mm
- Teilungswände vertikal: d = 35 mm
- Bodenplatte mit Sockelblende: h= 60 mm,
  einschl. Versiegelung
- Ausführung höhenjustierbar

lot- und fluchtgerecht unterhalb vorbeschriebener Fensterbank montiert.

Aussparungen für Steckdosen in Abstimmung mit der Haustechnik

Einbauort: 1.OG, Achse A
Raum B207 / B206 / B205 / B204

Regeldetail: AR_A_D_501

Mit Bestandteil der Einbauregale sind insbesondere:

- Kantenrundung Endradius < 2 mm
- Ausführung als verdeckte Montage, inkl. aller Beschläge etc.,
- in den Ecken stumpf zusammengefügt, erforderliche Verbindungsstöße sind nicht sichtbar auszuführen.
- Rückverankerung an rückseitiger Stb-Brüstung

- produktions- bzw. montagebedingte Fugenteilungen sind
in regelmäßigen Abständen in Abstimmung mit den
Architekten auszuführen

- Oberflächen fertig lasiert einzubauen.
Menge: 4,000 St

**03.8 Blendenkonstruktion**
Herstellung, Lieferung und Montage von Blende, geschlossen, fluchtgerecht an vorbeschriebendem Einbauregal sowie vorderkantenbündig unterhalb Fensterbank eingebracht,
entsprechend, Technischen Vorbemerkungen und Architektenplänen, Ansichten, Grundrisse, Schnitte und Details.

Ausführung entsprechend beigefügten Detailplänen.

Gesamtabmessung:
Blendenhöhe: 0,67^5 m (bis UK Fensterbank)
Elementlänge: von 0,80 bis 1,20 m
Sockelhöhe: 60 mm, über Fuge abgesetzt von Blende
Herstellung erfolgt in unterschiedlichen Einzellängen
Blendendicke: 19 mm

Blende bestehend aus:
- aus Holz,
pigmentierte Lasur, Farbton in RAL/ NCS nach Angabe Architekt

Blendenkonstruktion einschl. umlaufender verdeckter Unterkonstruktion, fluchtgerecht an vorbeschriebendem Einbauregal sowie vorderkantenbündig unterhalb Fensterbank  eingebracht.
Die Blende ist als geschlossenes Paneelfeld jeweils zw. Trennwand (Stb-Wand) und Einbauregal einzupassen.

Einbauort: 1.OG, Achse A
Raum B207 / B206 / B205 / B204

Rgeldetail: AR_A_D_501

Mit Bestandteil der Einbauregale sind insbesondere:

- Kantenrundung Endradius < 2 mm
- Ausführung als verdeckte Montage, inkl. aller Beschläge etc.,
- in den Ecken stumpf zusammengefügt, erforderliche Verbindungsstöße sind nicht sichtbar auszuführen.
- Rückverankerung an rückseitiger Stb-Brüstung
- produktions- bzw. montagebedingte Fugenteilungen sind
in regelmäßigen Abständen in Abstimmung mit den
Architekten auszuführen

- Oberflächen fertig lasiert einzubauen

Anforderungen an Blendenkonstruktion wie folgt:
- trittf- / stoßfest
Menge: 8,500 m

**03.9 Fensterbank, L = 4,20, b= 30 cm**
*** Bezugsbeschreibung
Herstellung, Lieferung und Montage von Holzfensterbänken gemäß General - / Leitbeschreibung, Technischen Vorbemerkungen und Architektenplänen, Ansichten, Grundrisse, Schnitte und Details.

Ausführung entsprechend beigefügten Detailplänen.

Gesamtabmessung (Rohbau)
Elementtiefe: bis 0,30 m
Elementhöhe: 1,55 m
Elementlänge: bis 4,20 m

bestehend aus:
-Fensterbänke aus Holz,
pigmentierte Lasur, Farbton in RAL/ NCS nach Angabe Architekt

Fensterbrettstärke: bis 40 mm
Fensterbrettaufkantung: 0 mm

Einbauort: TRH, Halle Zwischenpodest
Raum B2 T2

Regeldetail: AR_A_D_504

Mit Bestandteil der Holzfensterbänke sind insbesondere:

- Kantenrundung Endradius kleinergleich 2 mm
- verdeckte Befestigung nach Angabe der vom AN zu
erstellenden Statik, über Winkelkonstruktion,
- einschl. Winkel, welche an den verspachtelten
Stahlbetonwänden unterhalb der Fensterbänke zu
befestigen sind.
- Fensterbänke sind auf der gesamten fassadenseitigen
Wandfläche zu montieren
- erforderliche Ausschnitte und Ausklinkungen zur
Anpassung an Fensterlaibungen, etc. sind, so fern nicht
zusätzlich beschrieben, in den Einheitspreis mit
einzukalkulieren
- erforderliche Verbindungsstöße sind nicht sichtbar
auszuführen.
- produktions- bzw. montagebedingte Fugenteilungen sind
in regelmäßigen Abständen in Abstimmung mit den
Architekten auszuführen

- in Verlängerung der OK Fensterbank werden höhengleich Garderobenschränke hergestellt und mit gesonderter Position ausgeschrieben.

- die Montage der Fensterbänke erfolgt abschnittsweise
nach Fertigstellung der Innenputz- und Trockenbauarbeiten.
Die Fenstermontage ist bereits erfolgt!

- die umlaufende Versiegelung zum Fenster, den
Fensterleibungen, Stützen und Aussenwänden ist in den
Einheitspreis einzukalkulieren
- Ausführung der dauerelastischen Versiegelung im
Farbton der Fensterbänke / Fensterkonstruktionen
- vor Fertigung der Fensterbänke sind die entsprechenden
Aufmaße vor Ort durchzuführen.

- Oberflächen fertig lasiert einzubauen.

- der Spalt unter der Fensterbank ( zwischen Fensterbank
und geputzter Brüstungsfläche ist durch den AN Tischler mit einer geeigneten Holzleiste bzw. Metallwinkel im Farbton der Fensterbank zu verschließen und umlaufend im Farbton der Fensterbank zu versiegeln.

Anforderungen an Fensterbank wie folgt:
- trittfest (wird zur Fensterreinigung betreten)
Menge: 1,000 St

**03.10 Fensterbank, L = 6,80, b= 30 cm**
*** wie Position 03.9
Gesamtabmessung (Rohbau)
Elementtiefe: bis 0,30 m
Elementhöhe: 1,55 m
Elementlänge: bis 6,80 m

bestehend aus:
-Fensterbänke aus Holz,
pigmentierte Lasur, Farbton in RAL/ NCS nach Angabe Architekt

Fensterbrettstärke: bis 40 mm
Fensterbrettaufkantung: 0 mm

Einbauort: TRH, Halle 1.OG
Raum B2 T2

Regeldetail: AR_A_D_504
Menge: 1,000 St

**03.11 Zulage Ausklinkung Fensterbank**
Zulage zu den in den Vorpositionen beschriebenen Fensterbänke für die Ausführung von Ausklinkungen zum Anschluss der Fensterbänke an bauseits aus statischen Gründen eingebrachte Stahlpfosten zwischen Stb.Sturz und Stb. Brüstung

Abmessungen ca. 200 / 100 mm

Abrechnung je Ausklinkung.
Menge: 10,000 St

### Titel 04 Stundenlohnarbeiten

*Hinweis: Stundenlohnarbeiten*
1. Stundenlohnarbeiten dürfen nur auf ausdrückliche Anordnung der Bauleitung durchgeführt werden.
2. Die Stundenlohnzettel sind der Bauleitung spät. am darauf folgenden Tag der Ausführung der Arbeiten zur Unterschrift vorzulegen.
3. Polierstunden werden nicht anerkannt.
4. Jeglicher Aufwand für Anfahrten, Wegezeiten, Kilometergeld, Auslösung u. ä. wird nicht besonders vergütet.

**04.1 Lohnstunden Helfer**
*** Bedarfsposition ohne GB
Stundenlohnarbeiten durch Bauhelfer/-in  auf Anordnung des AG ausführen,  der Verrechnungssatz für die jeweilige Arbeitskraft umfasst sämtliche Aufwendungen wie Lohn- und Gehaltskosten, Lohn- und Gehaltsnebenkosten, Zuschläge, lohngebundene und lohnabhängige Kosten, sonstige Sozialkosten, Gemeinkosten, Wagnis und Gewinn.
Menge: 1,000 h

**04.2 Lohnstunden Facharbeiter**
*** Bedarfsposition ohne GB
Stundenlohnarbeiten durch Baufacharbeiter/-in  auf Anordnung des AG ausführen,  der Verrechnungssatz für die jeweilige Arbeitskraft umfasst sämtliche Aufwendungen wie Lohn- und Gehaltskosten, Lohn- und Gehaltsnebenkosten, Zuschläge, lohngebundene und lohnabhängige Kosten, sonstige Sozialkosten, Gemeinkosten, Wagnis und Gewinn.
Menge: 1,000 h
